# Sockelabdichtung im Holzrahmenbau_Detail 3.1_WDVS_unterkellert
Leistungsbeschreibung (GAEB DA 2000 1.1, DA81)
Erstellt mit: 30.09.2015

## Muster LV: Sockelabdichtung im Holzrahmenbau_Detail 3.1_WDVS_unterkellert

### Titel 000 Vorbemerkungen

*Hinweis*
Tatsächliche Objektdaten waren nicht bekannt und sind in dieser Muster-Leistungsbeschreibung nicht berücksichtig worden. Die Muster-Leistungsbeschreibung/ Textbaustieine sind von einem sachkundigen Planer nach der Untersuchung des Objektes auf die tatsächlichen Objektgegebenheiten anzupassen. Mit Verwendung der angeführten Textbausteine ist der Planer/Anwender verpflichtet, eine Prüfung der jeweiligen Gegenheiten vor Ort durchzuführen sowie anderweitige besonderer Bestimmungen oder Vorschirften, bauaufsichtliche oder statische Gegebenheiten zu berücksichtigen.

*Hinweis*
Die DIN 18195, Ausgabe 11-2011, regelt die Einbausituationen von nicht wasserdichten Bauteilen für die Wasserbeanspruchungen:

-  Bodenfeuchte und nichtstauendes Sickerwasser
-  nichtdrückendes Wasser auf Deckenflächen und in Nassräumen
-  aufstauendes Sickerwasser und von außen drückendes Wasser

Im  Bereich der Bauwerksabdichtung ist eine Weiterentwicklung der  Abdichtungsstoffe und der Ausführungstechniken festzustellen, dem die Normung der Bauweisen nur verzögert folgt. Gemäß der Vergabe-  und  Vertragsordnung für Bauleistungen (VOB) Teil C: Allgemeine Technische Vertragsbedingungen für
Bauleistungen (ATV) - Abdichtungsarbeiten können nach  Punkt  0.3 Einzelangaben bei Abweichungen von den ATV geregelt werden. Abweichungen von Produkten und Anwendung sind
-  eindeutig und
-  im Einzelnen
in der Leistungsbeschreibung aufzuführen.
Die in dieser Muster-Leistungsbeschreibung beschriebenen Ausführung ist gemäß den VOB Teil C gesondert mit dem Bauherren zu vereinbaren.

*Hinweis*
Diese Muster-Leistungsbeschreibung ist eine Anregung für einen detailliert zu erstellenden Ausschreibungstext. Mit der Übermittlung dieser Muster-Leistungsbeschreibung ist keine Projektberatung verbunden. Eine Projektberatung ist gesondert über einen schriftlichen Auftrag zu initiieren. Hierzu empfehlen wir den Remmers Planerservices (Tel.: 0 54 32-83-156) oder ein anderes unabhängiges, anerkanntes Büro.

### Titel 001 Sockelabdichtung Neubau, reaktivabbindend

**001.000 Kanten und Außenecken fasen/brechen**
Kanten und Außenecken mit geeignetem Gerät
ca. 10 mm tief anfasen/brechen.
Menge: 0,0 m

**001.000 Abzudichtende Flächen reinigen**
Reinigen der abzudichtenden Flächen.
Zementleim, Staub, Mörtelreste und
Grate entfernen. Tragfähigen Untergrund
herstellen.
Menge: 0,0 m²

**001.000 Fehlstellen verschließen**
Fehlstellen wie offene Fugen,
Mörteltaschen oder Ausbrüche mit
Haftschlämme und wasserdichtem,
sulfatbeständigem Mörtel verschließen.

Empfohlendes Fabrikat:
Remmers Dichtspachtel <0426>
Verbrauch ca. 8,5 kg/m² bei 5 mm Schichtdicke

Fehlstellen < 100 cm²
Menge: 0,0 Stk

**001.000 Fehlstellen verschließen, reaktivabbindend**
*** Wahlposition ZZ 000.1
Fehlstellen, wie offene Fugen,
Mörteltaschen oder Ausbrüche mit einem
Mörtel aus flexibler, polymermodifzierter
Dickbeschichtung (FPD) mit Quarsandverschnitt  (MV: 1:1)  verschließen.

Empfohlendes Fabrikat:
Remmers Multi-Baudicht 2K <3014>
Verbrauch ca. 2,8 kg/m² bei 5 mm Schichtdicke
Remmers Selectmix 25 <4047>
Verbrauch ca. 6,7 kg/m² bei 5 mm Schichtdicke

Fehlstellen < 100 cm²
Menge: 0,0 m²

**001.000 Haftbrücke / Kratzspachtelung auf vorhandener Kellerabdichtung**
*** Bedarfsposition ohne GB
Haftbrücke auf vorhandene Kellerabdichtung
mittels Kratzspachtelung aus flexibler,
polymermodifizierter Dickbeschichung (FPD)
herstellen. Überlappungsbereich > 20 cm.

Empfohlenes Fabrikat:
Remmers Multi-Baudicht 2K <3014>
Verbrauch ca. 0,8 kg/m²
Menge: 0,0 m²

**001.000 Abzudichtende, mineralische Flächen grundieren**
Grundieren der abzudichtenden, mineralischen
Flächen mit lösemittelfreiem, verfestigendem
Verkieselungskonzentrat (MV 1:1 in Wasser).

Empfohlenes Fabrikat
Remmers Kiesol <1810>
Verbrauch 0,10 kg/m² Kiesol <1810>
Menge: 0,0 m²

**001.000 Kratzspachtelung auf mineralischen Untergründen**
Poren und Fehlstellen < 5 mm
mittels Kratzspachtelung
aus 2-komp., flexibler,
polymermodifzierter Dickbeschichtung (FPD),
Rissüberbrückung > 2 mm,
verschließen.

Empfohlenes Fabrikat:
Remmers Multi-Baudicht 2K <3014>
Verbrauch ca. 0,80 kg/m²
Menge: 0,0 m²

**001.000 Kratzspachtelung auf Holzelementen**
Haftbrücke  mittels
Kratzspachtelung aus 2-komp., flexibler,
polymermodifzierter Dickbeschichtung (FPD),
auf die Außenseite der Holzbauelement auftragen.
Haftbrücke bis min. 30 cm über OK
Gelände führen.

Empfohlenes Fabrikat:
Remmers Multi-Baudicht 2K <3014>
Verbrauch ca. 0,80 kg/m²
Menge: 0,0 m²

**001.000 Fugenband aufkleben**
Übergänge von Holzbauelementen auf
mineralische Untergründe mit
elastischem, selbestkelbendendem
Butylkautschuk-Abdichtungsband
auf Polypropalen-Vlies, überkleben.
Fugenband mit nachfolgender Abdichtung
volldeckend überarbeiten.

Anforderungen ans Fugenband:
Temperaturbeständigkeit: -10°C / + 60°C
Wasserundurchlässigkeit: bis ca. 0,2 bar
Bruchdehnung: längs ca. 55% / quer ca. 81 %

Empohlendes Fabrikat:
Remmers Fugenband SK 10 / SK 25 <5017 / 5003>
Verbrauch ca. 1,0 m/m
Menge: 0,0 m

**001.000 Sockelabdichtung**
Sockelabdichtung mit  2-komp., flexibler,
polymermodifizierter Dickbeschichtung (FPD),
Rissüberbrückung > 2 mm, bis 1 bar
druckwasserdicht nach 18 Std. (5°C und 90% r.F.),
herstellen. Abdichtung in zwei Arbeitsgängen, 20 cm
überlappend auf die erdberührte
Bauwerksabdichtung bis mind. 30 cm
über OK Gelände, aufbringen.
Mindesttrockenschichtdicke > 2 mm

Empfohlenes Fabriakt:
Remmers Multi-Baudicht 2K <3014>
Verbrauch ca. 2,5 kg/m² bei 2 mm Trockenschichtdicke
Menge: 0,0 m²

**001.000 Perimeter- / Sockeldämmung verkleben**
Perimeterdämmung aus extrudiertem
Polystyrol-Hartschaum d = ______ mm
nach ausreichender Durchtrocknung
der Flächenabdichtung mit 2-komp.,
flexibler, polymermodifzierter
Dickbeschichtung, (FPD), Drucktrocknungszeit
ca. 18 Std. (bei 5°C / 90% r.F.) vollflächig
verkleben. Dämmung von 30 cm unterhalb
definierter OK Kellerabdichtung bis
definierte OK Sockeldämmung führen.

Empfohlenes Fabrikat:
Remmers Multi-Baudicht 2K
Verbrauch ca. 1,5 kg/m²
Menge: 0,0 m²

### Titel 002 Sockelputz

**002.000 Armierungsschicht für Sockelputz**
Armierungsschicht aus hochvergütetem,
wasser-, wetter-, und frostbeständig,
mineralischen Klebe- und Armierungsmörtel,
in einer Schichtdicke von 3 - 4 mm auf
die Sockeldämmung
aufziehen und frisch durchkämmen.
Dauerelastisches, verrottungsfestes
Armierungsgewebe, Flächengewicht 55 g/m²
bei 5x5 mm Maschenweite,  mindestens 10 cm
überlappend falten- und blasenfrei einlegen.

Anforderungen an Armierungsmörtel
Größtkorn: 0,5 mm
Druckfestigkeit: > 5 N/mm²
w-Wert: < 0,2 kg/(m²*h0,5)
sd-Wert: < 0,5  m

Empfohlenes Fabrikat:
Remmers Verbundmörtel <0517>
Verbrauch ca.1,2 kg/m² je mm Schichtdicke
Remmers Armierungsgewebe 5/100 <3880>
Verbrauch 1,1 m²/m²
Menge: 0,0 m²

**002.000 Sockel-Oberputz**
Sockel-Oberputz mit hochvergütetem,
wasser-, wetter-, und frostbeständig,
mineralischen Klebe- und Reparaturmörtel,
in einer Schichtdicke von 2-3 mm auf die
Armierungsschicht auftragen.
Oberfläche glätten.

Anforderungen an Klebe- und Reparaturmörtel:
schnellwasserbindend, nach 2 Stunden beschicht-
und streichbar
Größtkorn: 0,5 mm,
Druckfestigkeit: > 5 N/mm²,
w-Wert: < 0,2 kg/(m²h0,5),
sd-Wert:< 0,5 m,

Empfohlenes Fabrikat
Remmers Verbundmörtel S <0519>
Verbrauch 1,3 kg/m² je mm Schichtdicke
Menge: 0,0 m²

**002.000 Sockelputzabdichtung**
Sockelputzabdichtung im erdberührten
Bereich aus 2-komp., flexibler, polymermodifizierter
Dickbesichtungen (FPD), UV-beständig,
Durchtrocknungszeit ca. 18 Std. (bei 5°C / 90% r.F),
in zwei Arbeitsgängen, aufbringen.
Abdichtung von > 50 mm über
Gelände bis min. 50 mm über die
untere Putzkante führen.
Mindesttrockenschichtdicke > 2 mm

Empfohlenes Fabrikat:
Remmers Multi-Baudicht 2K <3014>
Verbrauch ca. 2,5 kg/m² bei 2 mm Trockenschichtdicke
Menge: 0,0 m²

**002.000 Oberflächenbeschichtung Sockelputz**
Sockelputz einschließlich der
Putzabdichtung oberhalb Gelände
mit wasserabweisender, CO2-bremsender
Schutzbeschichtung auf Reinacrylatbasis
beschichten. Je nach Untergrundbeschaffenheit Applikation mehrmals
wiederholen.

Anforderungen an Schutzbeschichtung:
Wasserdampfdurchlässigkeit: Sd < 0,3 m
CO2-Durchlässigkeit: Sd > 252 m
Wasseraufnahmekoeffizient:
w< 0,1 kg/(m²*h0,5)
Dichte: ca. 1,3 g/cm³

Empfohlenes Fabrikat:
Remmers Betonacryl <6500>
Verbrauch ca. 200 ml/m² pro Anstrich
Menge: 0,0 m²

**002.000 Drän- und Anfüllschutzbahn anbauen**
Verrottungs- und wurzelfeste, trinkwassergeeignete, 3-lagige
Drän- und Anfüllschutzbahn gemäß
DIN 4095 und DIN 18195 Teil 10 mit zusätzlicher Lastverteilungsschicht und Filtervlies nach vollständiger Durchtrocknung der Abdichtung anbauen.
Drän- und Anfüllschutzbahn von 30 cm unterhalb
definierter  OK Kellerabdichtung bis
OK Gelände führen.
Verarbeitungsrichtlinien des
Herstellers einhalten.

Anforderung an Drän.- und Anfüllschutz
Druckfestigkeit ca. 350 kN/m²
Dränkapazität ca. 2,4 l/s m
Wasserdurchlässigkeitsbeiwert des
Vlieses ca. 1 x 10-³ m/s

Empfohlenes Fabrikat:
Remmers DS-Systemschutz <0823>
Verbrauch 1,05 m²/m²
Remmers DS-Clip <0818>
Verbrauch 4 St/m
Remmers DS-Abschlussleiste <0819>
Verbrauch 0,5 Stk./m
Menge: 0,0 m²

**002.000 Arbeitsraum verfüllen**
Arbeitsgraben nach Abschluss der Abdichtungsarbeiten mit geeignetem Verfüllgut verfüllen und
lagenweise verdichten.

Tiefe ____ m
Breite ____ m
Menge: 0,0 m³
